# GmS Harksheide_4 zügiger Anbau
Angebotsaufforderung (GAEB DA XML 3.1, DA83)
Projekt: L0062
Währung: EUR
Erstellt mit: GXML Toolbox V3.3 R20230829, iTWO_64 V25.0.650, 16.10.2026

## 013 VE 328-TROCKENBAUARBEITEN
Datum: 16.10.2026

### Titel 1 VORTEXTE allgemein

*Hinweis: ALLGEMEINE BAU- UND LEISTUNGSBESCHREIBUNG*
01 Bauherr und Grundstück

Auftraggeber (im Folgenden AG):
Stadt Norderstedt
Amt 68 - Amt für Gebäudewirtschaft
Rathausallee 50
22846 Norderstedt

Amt 68 - Amt für Gebäudewirtschaft
Rathausallee 50
22846 Norderstedt

Eigentümer:
Stadt Norderstedt

Baugrundstück Anschrift:
Am Exerzierplatz 20
22844 Norderstedt

Grundstücksfläche: ca. 20.456 m²

Gebäudeklasse: 3

02 Allgemeine Bau- und Objektbeschreibung

Die Stadt Norderstedt beabsichtigt einen Erweiterungsbau, als zwei-geschossiger, nicht unterkellerte, trapezförmiger Baukörper mit Verbindungsbau zum Bestand, für die Gemeinschaftsschule Harksheide an dem Standort Exerzierplatz 20, Norderstedt zu errichten.

Das Baufeld wird von Osten von der Nebenstraße "Am Exerzierplatz" erschlossen.
Nördlich des Baufeldes schließt der neue Baukörper an das Bestandsgebäude an. Westlich des Baufeldes schließt der neue Baukörper mittels eines zwei-geschossigen Verbindungsbaus an das Bestandgebäude an. Zwischen dem Bestandsgebäude und dem neuen Baukörper entsteht dadurch ein Innenhof. Südlich des Baufeldes steht auf dem Nachbargrundstück direkt an der Grundstücksgrenze ein eingeschossiges Bestandsgebäude.

Momentan befindet sich auf dem Baufeld eine Rasenfläche, ein Grundstückszaun, eine gepflasterte Gehwegfläche und zwei Garagen, die im Zuge des Erweiterungsbaus abgerissen werden. Außerdem sind vier große Bestandsbäume vorhanden, die gefällt werden. Die bestehende Außentreppe an der Südfassade des Bestandsgebäudes wird zur Wiederverwendung demontiert. Die bestehende Außentreppe an der Ostfassade des Bestandsgebäudes wird abgerissen. Vor der Ostfassade des neuen Baukörpers befinden sich vier Bestandsbäume und ein weiterer Baum südlich des Gebäudes, die zu schützen sind.

Der Bauablauf gliedert sich in 5 Bauphasen:

Bauphase 1 - Baufeldfreimachung Außenanlagen (Schuppen, Pflasterung, Zaun)
Bauphase 2 - Rückbau am Bestand (Fassaden, Außentreppen)
Bauphase 3 - Baustelleneinrichtung, Erdbauarbeiten
Bauphase 4 - Neubau Erweiterungsbau
Bauphase 5 - Außenanlagen

Der Erweiterungsbau positioniert sich im südöstlichen Grundstücksbereich des Schulgelände-Emsembles als Erweiterungsbau angebaut an den ebenfalls  zwei-geschossigen Bestand. Er wird sich optisch vollständig einfügen. Die Geschossigkeit und Dachhöhe sowie die Fassaden- und Grundrissgestaltung entspricht die dem Bestand. Erschlossen wird der Erweiterungsbau über die Flure des nordöstlichen Bestandsgebäude-Teils und den neuen Verbindungsbau.

Nutzungsübersicht:

Im Erdgeschoss werden drei neue Klassenräume über einen breiten Flur erschlossen. Der Flur wird als offene Lernzone mit angeschlossenem offenem Differenzierungsbereich genutzt. Der Flur verfügt über eine Außentür ins Freie. Über den neuen Verbindungsbau, der als Fluchttreppenhaus dient, gelangt man in den gegenüberliegenden Bestandsgebäude-Teil. Außerdem ist über den Verbindungsbau der Austritt ins Freie in Richtung Mensaanlieferung sowie in den Innenhof möglich.
Im Obergeschoss befinden sich drei Klassenräume und zwei abgeschlossene Differenzierungsräume, die über einen breiten Flur erschlossen werden. Der Flur wird als offene Lernzone genutzt. Der Flur verfügt über eine Außentür ins Freie auf eine außenliegende Fluchttreppe zum Schulhof. Über den neuen Verbindungsbau, der als Fluchttreppenhaus dient, gelangt man in den gegenüberliegenen Bestandsgebäude-Teil.
03 Konstruktionsbeschreibung

Gründung:
Es wird eine Flachgründung vorgesehen.

Tragkonstruktion:
Das Gebäude wird in Massivbauweise aus Stahlbeton- und Mauerwerk errichtet.

Innenwände, Decken:
Die Innenwände werden aus Stahlbeton, Trockenbau und aus Mauerwerk errichtet und mit strapazierfähigen Oberflächen (Putz) versehen. Die Decken werden als Stahlbeton Flachdecken unterzugsfrei ausgeführt. In allen Räumen und Fluren sind GK-Abhangdecken vorgesehen. Die Klassenräume und Lernflure erhalten raumakustische Abhangdecken.

Dachkonstruktion:
Das Dach wird als Flachdach aus Stahlbeton Flachdecken geplant.  Der Verbindungsgang erhält ein Foliendach. Die Entwässerung erfolgt über außenliegende Fallrohre an der Westfassade. Die Notentwässerung erfolgt über Speier.

Fußböden:
Die Fußbodenaufbauten werden als schwimmender Aufbau nach Schallschutzanforderungen mit strapazierfähigen, nachhaltigen Oberbelägen (Fluchttreppenhaus bzw. Verbindungsbau mit Betonwerkstein, Klassenräume, Differenzierungsräume und Lernflure mit Linoleum) geplant.
Fassade:
Die Außenfassade des Neubaus ist als Lochfassade in Verblendmauerwerk geplant.
Die Fensterelemente werden als Pfosten-Riegel-Konstruktion mit Öffnungsflügeln mit neutraler Sonnenschutzverglasung  und Raffstore an der Ostfassade ausgebildet, gem. Nachweis sommerlicher Wärmeschutz und akustischen Ansprüchen. Die Westfassade erhält im Erdgeschoss ebenfalls Fensterelemente als Pfosten-Riegel-Konstruktion und Brüstungsfenster im Obergeschoss ohne Raffstore. Die Lüftungselemente werden als Holzfenster mit Kippflügeln mit Furnierbeschichtung ausgebildet. Die Fassade des Verbindungsbaus wird als vollflächig verglaste Pfosten-Riegel-Fassade mit neutraler Sonnenschutzverglasung und Blindpaneelen im Bereich der Geschossdecke und zum Bestand ausgebildet.

4 Angaben zur Baustelle

Auf dem Baugrundstück befinden sich anderen Gebäude, deren Nutzung während der Bauphase zu berücksichtigen sind. Der Schulbetrieb im Bestandsgebäude und auf dem angrenzenden Schulhof ist zu berücksichtigen. Der Auftragnehmer (im Folgenden AN) hat sich eigenständig über die Gegebenheiten vor Ort zu informieren und diese für die Angebotskalkulation mit zu berücksichtigen.

Für die Baustelleneinrichtung, Anlieferungen und Lagerflächen sind Flächen direkt auf dem Baugrundstück vorgesehen. Die BE-Fläche ist äußerst begrenzt. Sämtliche Flächen innerhalb der BE sind mit der Objektüberwachung abgestimmt und koordiniert zu nutzen (siehe hierzu den BE-Plan). Parkplätze für Privat-PKWs oder Übernachtungs-möglichkeiten stehen auf dem Baugrundstück nicht zur Verfügung.

Für sämtliche Nutzungsbedarfe außerhalb dieser BE-.Fläche hat der AN eigenverantwortlich eine Erlaubnis zur Sondernutzung für Flächen im öffentlichen Raum einzuholen und diese eigenständig in Abstimmung mit der Objektüberwachung, dem zuständigen Wegewart, der Stadt Norderstedt und der Polizei zu koordinieren. Die Sondernutzungsgebühr wird vom AG getragen.

Die öffentlichen Parkplätze an der gegenüberliegenden Straße des Baufeldes werden während der Bauphase weiterhin öffentlich genutzt.

Die Zufahrt zur Baustelle erfolgt über die Nebenstraße "Am Exerzierplatz". Hierbei handelt es sich um eine 2-spurige Sackgassen-Straße als 30er Zone wenig befahren.  Es gibt keine Wendemöglichleit.

Das Grundstück liegt in einem Landschaftsschutzgebiet. Die allgemein artenschutzrechtlichen Schutzbestimmungen gemäß §39 Abs. 5 BundesNaturschutzGesetz sind einzuhalten. Im Besonderen sind nur Baumaschinen einzusetzen, die den aktuellen Standards bezgl. Lärm- und Abgasemmissionen entsprechen. Auf eine nächtliche Baubeleuchtung ist zu verzichten zum Schutz lichtempfindlicher Insekten und Fledermäuse. Der aufgestellte Baum-, Kronen und Vegetationsschutz ist zu berücksichtigen und nicht zu verändern.

*Hinweis: ALLGEMEINE VORBEMERKUNGEN*
A1. Baustelleneinrichtung
Einrichten, Vorhalten und Räumen der Baustelle ist in jeweiliger Vergabeeinheit berücksichtigt.

Eine nachträgliche Forderung infolge mangelhafter Überprüfung der örtlichen Verhältnisse kann nicht  berücksichtigt werden. Der AN hat sich vor Angebotsabgabe genau über die örtlichen Verhältnisse zu informieren. Die Baustelleneinrichtung ist mit der Objektüberwachung abzustimmen.

A2. Bautreppen
Bautreppen als Verbindung zwischen den einzelnen Geschossen gehören zur Baustelleneinrichtung des
Rohbauers. Bautreppen sind für die Dauer von 60 Tagen nach Räumen der Baustelle länger vorzuhalten und dürfen nur nach Rücksprache mit der Objektüberwachung geräumt werden.

A3. Schal- und Bewehrungspläne
Die Schal- und Bewehrungspläne werden vom Statiker erstellt. Schalpläne werden von den Architekten geprüft, danach werden diese gleichgestellt und dem Rohbauer überstellt.  Konstruktionspläne und Montagezeichnungen werden nicht erneut geprüft, außer es wird explizit von den Architekten
gefordert.

Verspätet vorgelegte Pläne, die zu Verzögerungen der vertraglich festgelegten Termine führen, werden als Verzug der Leistungen gewertet.

A4. Vermessung
Der AG lässt durch eine ausführende Rohbaufirma Meterrisse in jeder Etage im Treppenhaus anlegen, weitere Höhenrisse sind vom AN eigenverantwortlich vorzunehmen.

A5. Bauleitung - Polier
Der AN verpflichtet sich einen deutschsprechenden Ansprechpartner für die Baustelle zu
benennen - dieser hat auf der Baustelle tätig zu sein und darf während der Bauphase nicht wechseln - Ausnahmen Urlaub, Krankheit etc.. Ebenfalls ist er verpflichtet an den wöchentlichen Baubesprechungen teilzunehmen. Er kann auch einen eingewiesenen Vertreter, mit entsprechender vergleichbarer Qualifikation, schicken.

B. Baustrom und Bauwasser
Wasser und Strom werden für den Baustellenbetrieb vom Baulogistik-Unternehmer erschlossen, übliche Entnahmestellen werden darüber hinaus auf die gesamte Dauer der Bauzeit vorgehalten.

Sofern die bereitgestellten Entnahmestellen für Strom und Wasser nicht genügen oder passen ist es Sache des AN entsprechende Erweiterungen und Ergänzungen auf eigene Kosten vorzunehmen.

Gleiches gilt für die jeweiligen Energietransporteinrichtungen wie Kabel, Schläuche, Beleuchtung, Verteiler etc.

C. Umlagen
Der AG wird eine pauschale Bauwesenversicherung abschließen. Die Versicherungsprämie wird mit einem pauschalen Umlagesatz von allen beteiligten Gewerken erhoben.

Bauwesenversicherung 0,20%
Baustrom bauseits
Bauwasser bauseits
Bauschild 100 € je Firma

D. Objektüberwachungs - und Fachplanungsbüros
Für die Angebotsbearbeitung kann mit dem ausschreibenden Büro ein Termin zur Ortsbesichtigung sowie zur Plan- und Unterlageneinsicht vereinbart werden.

E. Besichtigung vor Angebotsabgabe
Dem Bieter wird dringend angeraten sich von den örtlichen Verhältnissen vor Angebotsabgabe selbst einen Eindruck zu verschaffen. Dies gilt insbesondere für die Zugänglichkeit der Baustelle, die Anfahr- und
Lagermöglichkeiten.

F. Zahlungen
gem VOB

G. Preisbindung / Angebotsbindung
gem VOB

H. Ordnung auf der Baustelle - Schutt
Bauschuttentsorgung durch den AN.
Jeder AN hat selbst und unverzüglich den von ihm produzierten oder durch seine Leistungserbringung anfallenden Schutt und Abfall sachgerecht zu beseitigen. Dabei sind die jeweils gültigen öffentlich rechtlichen Bestimmungen in eigener Verantwortung einzuhalten.

Kommt der AN dieser Verpflichtung nicht nach, so bedarf es nur einer schriftlichen Aufforderung mit
Fristsetzung der Objektüberwachung.

Kommt der AN dieser einmaligen Aufforderung unter Wahrung der gesetzten Frist nicht nach, so wird im Wege der Ersatzvornahme der Schutt und Abfall zu seinen Lasten beseitigt. Die dadurch anfallenden Aufwendungen werden dem AN an der Schlussabrechnungssumme in Abzug gebracht.

I. Aufenthaltsräume
Aufenthalts- und Lagerräume werden durch den AG über den Baulogistiker gestellt.
WC und Waschgelegenheiten werden durch den AG gestellt.

J. Baubesprechungen
Die AN werden verpflichtet, an den festgelegten Baubesprechungen, generell 7-tägig oder 14-tägig, teilzunehmen. Dieser Termin wird von der Objektüberwachung vor Baubeginn bekanntgegeben.

K. Bautagebuch
Der AN hat täglich eigenverantwortlich ein Bautagebuch zu führen. Das Bautagebuch ist über alle beauftragten Leistungen in Papierform (einschließlich der Tages- und Wochenberichte der
Nachunternehmer) und als elektronische Datei wöchentlich der Objektüberwachung vorzulegen.
Inhalt dieser Berichte sind mindestens die ausgeführten Leistungen, die eingesetzten Arbeitskräfte, die Witterung, besondere Vorkommnisse, Anlieferungen, Besuche und Abnahmen von Fachplanern, Vermessern, Prüfstatikern usw. Die Eintragungen im Bautagebuch erfolgen ausschließlich zur Dokumentationszwecken des Bauablaufs und ersetzen nicht eine vertragsgerechte Anzeige, Darlegung, Mitteilung oder Erklärung gegenüber dem AG, auch wenn das Bautagebuch die
entsprechenden Angaben enthält.
Der AG kann sich zur Ermittlung des Ist-Ablaufs auf das Bautagebuch sowie auf dessen Vermutung der Vollständigkeit und Richtigkeit berufen. Ist der AG mit dem Inhalt des Bautagebuchs nicht einverstanden, so kann er insoweit bestehende Differenzen mit dem AN im Wege eines entsprechenden Prüfvermerks im Bautagebuch dokumentieren.
Führt der AN das Bautagebuch pflichtwidrig oder nicht hinreichend, oder
legt er geführte Bautagesberichte nicht oder nicht fristgerecht vor, ist der AG
berechtigt, die Bautagesberichte auf Kosten des AN selbst zu erstellen. In diesem Fall sind
die Bautagesberichte dem AN in Kopie zu übergeben.

L. Bauzeitenpläne
Bauzeitenpläne und die fortgeschriebene Terminplanung sowie die Protokolle werden nach Übermittlung Bestandteil der Ausführung, wenn nicht innerhalb von 8 Werktagen Widerspruch eingelegt wird.

M. Decken und Wanddurchbrüche
Bohrungen kleiner 30mm sind eigenverantwortlich von jedem Gewerk wieder zu schließen. In der Regel werden diese mit Beton ausgefüllt um Schall -bzw. Brandübergang zu vermeiden.

*Hinweis: ALLGEMEINE ZUFAHRT / ERSCHLIEßUNG und BEHÖRDLICHE GENEHMIGUNGEN*
Zufahrten zur Baustelle (öffentliche Straßen):
Der AN ist dafür verantwortlich jegliche Genehmigung für seine Transporte bis zur Baustelle zu organisieren, Sondergenehmigungen einzuholen oder Sperrungen (z.B. von Parkplätzen) zu veranlassen. Die Gebühr und die Einholung sind in die Einheitspreise einzukalkulieren, wenn nicht separat ausgeschrieben.

Gewichtsbeschränkungen oder Breitenbeschränkungen für öffentliche Straßen sind vom Bieter zur Angebotsabgabe zu prüfen und einzurechnen, spätere Kostenanmeldungen für Transporterschwernisse sind nicht zulässig.

Überfahrt zum Grundstück:
Die Überfahrt ist zu Beginn der Baumaßnahme (Abbrucharbeiten) noch nicht möglich, da nur eine gepflasterte Parkplatzfläche vor dem Baufeld vorhanden ist. Eine Baustellenüberfahrt wird vom Baulogistiker nach den Abbrucharbeiten hergestellt.

*Hinweis: BAU - UND AUSFÜHRUNGSFRISTEN*
siehe hierzu eine separate Anlage Termine

*Hinweis: PLAN - UND ANLAGENVERZEICHNIS*
Siehe hierzu das beiliegende, aktuelle Plananlagen-Verzeichnis.

*Hinweis: AUSFÜHRUNGS- & KALKULATIONSHINWEISE*
01 Mitgeltende Normen und Regeln
Es gelten die Allgemeinen Technischen Vertragsbedingungen ATV, die VOB und alle entsprechenden DIN/EN und ISO Vorschriften mit Berücksichtigung der zum Vertragsschluss gültigen Fassung einschl. der Änderungen entsprechend der Normen und Regeln, Berichtigungen und Beiblätter. Die allgemeinen bauaufsichtlichen Zulassungen und die besonderen Vertragsbedingungen des AG mit Sicherheitsbestimmungen und zusätzlichen technischen Vorschriften liegen der jeweils aktuellen Fassung zugrunde.

Insbesondere sind beachten:
- die Unfallverhütungsvorschriften und sicherheitstechnische Regelwerke,
- Allgemeine bauaufsichtliche Zulassungen für die zum Einsatz kommenden Bauteile,
- Verarbeitungshinweise der Produkthersteller,
- Baustellenverordnung - BaustellVO -,
- Landesbauordnung des betreffenden Bundeslandes
- ZTV - ING. Teil 1-10

Soweit in der Leistungsbeschreibung auf technische Spezifikationen, z.B. nationale Normen, mit denen europäische Normen umgesetzt werden, europäische technische Zulassungen, gemeinsame technische Spezifikationen, internationale Normen, Bezug genommen wird, werden auch ohne den ausdrücklichen Zusatz: "oder gleichwertig", immer gleichwertige technische Spezifikationen in Bezug genommen.

Im Folgenden sind einige zu berücksichtigende Angaben und Anforderungen, die Bestandteil in den vorgenannten Vorschriften und Vertragsbedingungen sind, nochmal gesondert erwähnt.

02 Allgemeine Anforderungen
Alle Maße sind am Bau zu nehmen. Bei Überschreitung der Toleranzgrenzen nach DIN 18201 und 18203 ist der AG zu verständigen. Das gilt insbesondere für vorhandene und vorgesehene Winkeltoleranzen.

Bei Arbeiten mit brennbaren Gasen muss ein Feuerlöscher, tragbar, nach DIN EN 3 vorhanden sein. Bei Brennschneidearbeiten oder sonstigen funkenerzeugenden Arbeiten, z.B. auch Trennarbeiten mit Trennscheiben, in der Nähe von Bauteilen der Baustoffklasse B2 bzw. B3 nach DIN 4102 Teil 1 sind geeignete Brandschutzmaßnahmen vom AN zu treffen.
Bei funkenerzeugenden Arbeiten, z.B. Trennarbeiten mit Trennscheiben und Brennschneidearbeiten, in der Nähe zu erhaltener Bauteile sind Glasflächen, glasierte Keramikoberflächen und andere durch den Funkenflug gefährdete Oberflächen abzudecken.

03 Angaben zu Stoffen und Bauteilen
Es dürfen ausschließlich Bauprodukte und Bauarten gemäß der jeweiligen Landesbauordnung verwendet werden. Der AN hat stets entsprechende Nachweise zu liefern.
Bei brandschutztechnischen Anforderungen sind die amtlichen Nachweise (Prüfzeugnis oder Prüfbescheid oder allgemeine bauaufsichtliche Zulassung) der Objektüberwachung zu übergeben.
Bei nicht genormten Stoffen und Bauteilen sind, soweit erforderlich, die bauaufsichtlichen Zulassungen der Objektüberwachung zu übergeben.

Die Objektüberwachung ist berechtigt, Materialien, bei denen die eindeutige Kennzeichnung des Qualitätsstandards fehlen, zurückzuweisen. Sie dürfen in diesem Falle nicht eingebaut werden und sind von der Baustelle zu entfernen.

04 Angaben in der Leistungsbeschreibung
In der Leistungsbeschreibung nicht näher spezifizierte Ausführungsdetails, Konstruktions- und
Anschlussteile, Anschlussbleche, Verbindungsmittel, Klein- und Zubehörteile usw., die jedoch für die
uneingeschränkte Funktionsfähigkeit der betreffenden Position / des Bauteils erforderlich sind, sind in jedem
Falle in fachtechnisch einwandfreier Ausführung sowie gem. heutigem gewerblichen Standard Gegenstand des Liefer- und Leistungsumfanges des AN und in die Einheitspreise einzukalkulieren.
Alle Maßangaben im Leistungsverzeichnis verstehen sich als Rohbau-, Raster- oder ca. Maße gemäß
Ausführungsplanung, wenn nicht besondere Angaben gemacht sind. Die endgültigen Fertigungsmaße sind vom AN eigenverantwortlich zu ermitteln.

05 Sicherung vor Vandalismus, Diebstahl und mutwilliger Zerstörung
Es liegt in der Verantwortung des AN sein Werk, Material und Eigentum zu schützen und zu bewachen. Inwieweit er eine Sicherung vor mutwilliger Zerstörung, Diebstahl und Vandalismus, auch während der Arbeitsruhe, vorsieht, ist seine Sache. Vom AN dafür vorgesehene Leistungen werden nicht gesondert vergütet. Der AG ist für die Haftung nicht verantwortlich, auch wenn sich diese Gegenstände auf seinem Grundstück befinden.

06 Witterungsschutz
Es liegt in der Verantwortung des AN sein Material vor jahreszeitlich bedingter Witterung und vorhergesagten Wetterereignissen (z.B. Unwetterwarung) zu schützen. Im Rahmen seines Angebotes sind diese Umstände durch den AN mit zu berücksichtigen. Dieser Aufwand wird nicht gesondert ausgewiesen und ist mit den Grundpositionen abgegolten. Hochwasserschutz ist, falls erforderlich, separat beschrieben.

07 Baulärm / Erschütterungen
Der AN hat dafür zu sorgen, dass alle Geräusche minimiert werden, vermeidbar sogar zu verhindern sind.
Er muss ferner Vorkehrungen treffen, die Ausbreitung unvermeidbarer Geräusche auf ein
Mindestmaß zu beschränken. Es sind die Grenzwerte und Vorgaben der AVV Baulärm und
des Bundes-Immissionsschutz-Gesetzes einzuhalten. Es sind außerdem alle gesetzlichen Bestimmungen zu beachten.

08 Arbeitssicherheit
Der AN hat seine Beschäftigten über Sicherheit und Gesundheitsschutz bei der Arbeit auf
der Baustelle ausreichend und angemessen zu unterweisen und zu kontrollieren. Der AN ist in diesem
Zusammenhang auch verantwortlich für alle Subunternehmer, die für ihn tätig werden und
für die Unternehmer, die durch den AN koordiniert werden.
Es herrscht striktes Alkohol- und Drogenverbot. Bei Nichteinhaltung dieser Forderung ist
mit einem sofortigen Baustellenverweis zu rechnen.

09 Stundenlohnarbeiten
Stundenlohnarbeiten beziehen sich auf erforderliche Arbeiten, die nicht im Leistungsverzeichnis erfasst sind und gegen Nachweis zur Ausführung kommen. Die Verrechnungssätze sind unter Beachtung der preisrechtlichen Vorschriften zu ermitteln und sollen enthalten: Zuschläge für Lohn- und Gehaltskosten einschließlich Wagnis und Gewinn, Lohn- und Gehaltsnebenkosten, Auslösungen, Wegegelde, Fahrentschädigungen, jedoch keine Zuschläge für Nacht-, Sonn- und Feiertagsarbeiten.

Abgerechnet werden nur die an der Baustelle tatsächlich geleisteten Arbeitsstunden. Sie dürfen nur ausgeführt werden, wenn sie vorher angemeldet und vom AG freigegeben werden. Nicht angeordnete und freigegebene Stundenlohnarbeiten werden grundsätzlich nicht vergütet. Die Stundenlohnnachweise sind täglich von der Objektüberwachung durch Unterschrift anerkennen zu lassen. Befugt zur Unterschrift ist nur die Objektüberwachung oder durch sie berechtigte Personen. Nicht durch Unterschrift anerkannte Stundenlohnzettel werden nicht vergütet.

10 Preisbildung
Alle im Leistungsverzeichnis beschriebenen Positionen sind in kompletter, fix und fertiger Leistung
anzubieten, d.h. in die EP sind alle erforderlichen Materialien, Maschinen, zusätzliche Arbeits- und Schutzgerüste, Geräte, Lohn usw.einzukalkulieren.

11 Nachtragsangebote
Sofern Nachtragsangebote notwendig sind, sollen diese für den AG erstellt werden. Erforderliche Berechnungen, Werk- und Montagepläne sowie sonstige für die Nachtragsangebotserstellung notwendige Leistungen (auch Genehmigungen) sind für den AG zu erbringen und einschließlich Kalkulation dem Nachtragsangebotbeizufügen.

*Hinweis: WERK - UND MONTAGEPLANUNG*
Unmittelbar nach Beauftragung - spätestens jedoch nach 10 Werktagen - ist durch den AN ein Terminplan für die Vorlage der prüffähigen Werk-/Montageplanung vorzulegen und mit den Architekten abzustimmen.

Sofern Planunterlagen des AGs durch einen Prüfingenieur geprüft und freigegeben werden müssen, koordiniert der AN die Reihenfolge der Prüfungen direkt mit dem Prüfingenieur unter Berücksichtigung der Terminplanung und der mit dem Prüfingenieur abgestimmten Prüffristen.
Die Prüfung, Korrektur und Freigabe durch die Architekten erfolgt auf Übereinstimmung mit der
Architektenplanung. Hierbei sind folgende Parameter in Hinblick auf eine termingerechte Ausführung zu
berücksichtigen:

a) Prüfzeitraum der Architekten 10 AT.
b) Erstellungszeitraum der Planung und Überarbeitungszeitraum der korrigierten Planung durch AN ist in der Terminschiene zu berücksichtigen.

Die Werk-/Montageplanungen sind als PDF, sowie in Papierform (Maßstab 1:1, 2, 5, 20, 25, 50 oder 100)
vorzulegen, inkl. einer Plan-/Anhangliste.
In den Plänen müssen sämtliche maßliche, konstruktive, bauphysikalische und gestalterische Angaben enthalten sein.
Eine Fertigung ohne Prüfung/Freigabe durch die Architekten ist nur mit ausdrücklichem Einverständnis des
AG zulässig.

### Titel 2 Wände

#### UNTERTITEL 2.1 1.OG

**2.1.1 Trockenbauwand W112 Q2**
als nichttragende innere Trennwand DIN 4103-1,

mit gleitendem Deckenanschluss,
vorhandener Befestigungsuntergrund Stahlbeton Decke und
Boden, seitliche Anschlüsse an Massivbau - Stahlbeton und Mauerwerk,
Ausführung mit Unterkonstruktion aus verzinkten
Stahlblechprofilen DIN 18182-1,

Dämmschicht aus Mineralwolle DIN EN 13162, einlagig,
Dicke 80 mm, Wärmeleitfähigkeit = 0,040 W/(mK),
dicht stoßen, abrutschsicher verlegen,

Bewertetes Schalldämmmaß DIN 4109-2 = 57 dB für gesammte
Wandkonstruktion,

Beplankung beidseitig aus Gipsplatten GKB DIN 18180,
Bauplatte, Verarbeitung gemäß DIN 18181, zweilagig,
Plattendicke 2 x 12,5 mm, Platten stumpf stoßen, Stöße versetzt und verspachtelt,

Verspachtelung der Gipsplatten gemäß Merkblatt Nr. 2 des Bundesverbandes der Gipsindustrie e.V.
Qualitätsstufe Q2
Menge: 27,400 m2

**2.1.2 Zulage Wandverstärkung**
als Holztraverse, vollflächig
z.B. Hartfaser-Platte in den Gefachungen
B: ca. 58 cm
als Zulage
Menge: 27,400 m2

**2.1.3 Abschluss-Profil freies Wandende**
zur nachträglichen/ bauseitigen Aufnahme einer Tür-Anlage
UK ausgebildet als steifes Edelstahl-Profil
Menge: 3,420 m

**2.1.4 gleitender Deckenanschluss**
als Zulage
Menge: 8,000 m

**2.1.5 Spachteln in Q3 Qualität**
als Zulage
Menge: 27,400 m

**2.1.6 Erhöhte Akustikanforderungen - Wandabsorber**
Panelle als Wandabsorber mit Akustikpaneelen aus Holz,
mit Mineralwolle-Hinterlage
gerechnet als 30% Anteil der gesamten Wandfläche

Leitfabrikat: Ecophon Akusto Wall C mit Extra Bass Hinterlegung, totale Konstruktionshöhe = 80 mm

Gewähltes Produkt nach Bieter-Angabe:

'....................................................'
Menge: 200,000 m²

**2.1.7 Verkofferung 20x20 bis 3,50m**
für Installationsschächte
Menge: 3,500 m

### Titel 3 Decken

#### UNTERTITEL 3.1 EG

**3.1.1 Gipskarton-Decke, gelocht 12/25 Q**
als Lochplattendecke mit linearer Quadrat-Lochung,
d= 12,5mm

Ausführung nach DIN 18168 T1, als abgehängte Decke, einlagig beplankt, Unterkonstruktion nach DIN 18181
aus verzinkten Stahlblechprofilen als Grund- und
Tragprofile, Montage der Unterkonstruktion an Betondecken, mit geeigneten Befestigungsmitteln nach Herstellervorgaben,

als horizontale, gelochte Deckenverkleidung,
Wandanschluß stumpf gestoßen,
Abhängung nach Wahl des AN gem. Herstellervorgaben,
Oberfläche:  malerfertig verspachtelt in der Qualitätsstufe Q2

Plattentyp: GKB-Platte mit Lochung 12/25 Q
Lochflächenanteil: 23 %

Rückseite kaschiert mit schallabsorbierendem Faservlies,
Farbe (schwarz), stumpf gestoßen.
liefern und fachgrecht montieren, schleifen und spachteln

Richtfabrikat: Knauf, Typ D127 Cleaneo oder gleichwertig

Produkt nach Bieterangabe:

'....................................................'

Einbauort:
EG - Flure und Klassen

Planvorgabe:
Deckenspiegel - Plan Nr. 600
Menge: 472,600 m2

**3.1.2 Zulage Fries 20 cm**
Zulage zur vorbeschriebenen Lochplattendecken für
die Ausbildung eines glatten Randbereiches durch Verspachtelung der Löcher,

Einbaubereich: als umlaufenden Rand an geraden Deckenflächen

Friesbreite:  20 cm
Menge: 267,900 m

**3.1.3 Zulage Dämmstoffauflage, d = 30 mm**
Zulage zu den gelochten GK- Decken,
für liefern und einlegen von Dämmstoffauflagen zur Erhöhung der Schallabsorption, einschl. Unterlage aus PE-Folie als Rieselschutz
Rohdichte:  >= 50 kg/m³
Dämmstoffdicke: 30 mm

verlegen und einpassen Zug um Zug mit der restlichen
Deckenkonstruktion
Menge: 472,600 m2

**3.1.4 Zulage Deckenflächen Q3, Teilflächen**
Zulage für vollflächige Spachtelung an GK-Deckenflächen bis zur vollständigen Glätte und Planebenheit mit geeignetem
Spachtelmaterial, inkl. vollflächigem Verschleifen,
geeignet für anschließenden bauseitigen Farbanstrich.

Für die Oberflächen der GK-Decken gelten die erhöhten
Anforderungen für Ebenheitstoleranzen gem. DIN 18 202,
Tab. 3, Zeile 7.

Oberfläche: malerfertig verspachtelt in der Qualitätsstufe 3 nach
Merkblatt Nr.2 der Industriegruppe Gipsplatten im
Bundesverband der Gips- und Gipsbauplattenind.

Untergrund: GK- Plattenmaterial
Teilflächen nach Angabe des Bauherrn
Menge: 200,000 m2

**3.1.5 Wandanschluss mit Schattenfuge**
Herstellung der Wandanschlüsse der vorbeschriebenen GK-Decken mit Schattenfuge, als schwarz
hinterlegte Fuge,
Ausführung inkl. erf. Unterkonstruktion aus UD-Profilen
(28x28x6) (Sichtseite gestrichen)

Fugenbreite: b = 20 mm

GK-Decken an angrenzende Wände

inkl. Kantenschutzprofilen, aller Spachtelarbeiten und
Befestigungsmaterial.
Menge: 267,900 m

**3.1.6 Lochausschnitte, bis 10cm, Zulage**
kreisrunde Lochausschnitte in Abhangdecke
Durchmesser bis 10cm, als Zulage
Menge: 10,000 St

**3.1.7 Deckenausschnitte ca. 10 bis 20 cm, rund**
Deckenausschnitte von Durchmesser 10 bis 20 cm, rund, in den vorbeschriebenen Decken- und Abkofferungs-Systemen herstellen,
inkl. erf. Auswechselungen, Verstärkungen etc.,
für Einbauleuchten, Lautspecher, Drallauslässe.

Arbeiten in Abstimmung mit Haustechnikplaner.
Menge: 20,000 St

**3.1.8 Deckenausschnitte ca. 20 bis 40 cm, rund**
wie zuvor, jedoch:

Durchmesser: 20 bis 40 cm
Menge: 20,000 St

**3.1.9 Abluftfuge Deckenrand - als Zulage**
Ausführung als offene Deckenrand-Kante,

mit 50mm Lüfterspalt und Alu-Winkelprofil als Sichtschutz, farbig beschichtet, dunkel
Ausführung gemäß Detail Nr. 1600 - Abluftfuge

als Zulage zur Deckenrand-Ausbildung

Ort: NaWi Raum Nr. 0.09 im EG
Menge: 36,000 m

**3.1.10 Dehnungsfugen, Zulage**
Gipsplattenstreifen mit Fugenfüller, einseitig kleben, d= 15mm, als Zulage zur Decke

Annahme: bei Längen > 20m
Menge: 10,000 m

**3.1.11 Revisionsklappe 30/30 cm, Lochdecke**
Revisionsklappe
Abmessung: 30 x 30 cm
Dicke Beplankung: 12,5 mm
Einbaubereich: GK-Decke gelocht

Aluminiumrahmen mit Druckverschluss und Fangvorrichtung,
Füllung der Klappe mit  Akustikdesignplatten,
als Standarausführung ohne Brandschutzanforderungen,
liefern und fachgerecht montieren inkl. Spachtelung.
Menge: 10,000 St

**3.1.12 Revisionsklappe 40/40 cm, Lochdecke**
wie zuvor, jedoch:

Abmessung:  40 x 40 cm
Menge: 10,000 St

**3.1.13 Revisionsklappe 60/60 cm, Lochdecke**
wie zuvor, jedoch:

Abmessung:  60 x  60 cm
Menge: 15,000 St

#### UNTERTITEL 3.2 1.OG

**3.2.1 Gipskarton-Decke, gelocht 12/25 Q**
als Lochplattendecke mit linearer Quadrat-Lochung,
d= 12,5mm

Ausführung nach DIN 18168 T1, als abgehängte Decke, einlagig beplankt, Unterkonstruktion nach DIN 18181
aus verzinkten Stahlblechprofilen als Grund- und
Tragprofile, Montage der Unterkonstruktion an Betondecken, mit geeigneten Befestigungsmitteln nach Herstellervorgaben,

als horizontale, gelochte Deckenverkleidung,
Wandanschluß stumpf gestoßen,
Abhängung nach Wahl des AN gem. Herstellervorgaben,
Oberfläche:  malerfertig verspachtelt in der Qualitätsstufe Q2

Plattentyp: GKB-Platte mit Lochung 12/25 Q
Lochflächenanteil: 23 %

Rückseite kaschiert mit schallabsorbierendem Faservlies,
Farbe (schwarz), stumpf gestoßen.
liefern und fachgrecht montieren, schleifen und spachteln

Richtfabrikat: Knauf, Typ D127 Cleaneo oder gleichwertig

Produkt nach Bieterangabe:

'....................................................'

Einbauort:
EG - Flure und Klassen

Planvorgabe:
Deckenspiegel - Plan Nr. 601
Menge: 453,900 m2

**3.2.2 Zulage Fries 20 cm**
Zulage zur vorbeschriebenen Lochplattendecken für
die Ausbildung eines glatten Randbereiches durch Verspachtelung der Löcher,

Einbaubereich: als umlaufenden Rand an geraden Deckenflächen

Friesbreite:  20 cm
Menge: 293,700 m

**3.2.3 Zulage Dämmstoffauflage, d = 30 mm**
Zulage zu den gelochten GK- Decken,
für liefern und einlegen von Dämmstoffauflagen zur Erhöhung der Schallabsorption, einschl. Unterlage aus PE-Folie als Rieselschutz
Rohdichte:  >= 50 kg/m³
Dämmstoffdicke: 30 mm

verlegen und einpassen Zug um Zug mit der restlichen
Deckenkonstruktion
Menge: 453,900 m2

**3.2.4 Zulage Deckenflächen Q3, Teilflächen**
Zulage für vollflächige Spachtelung an GK-Deckenflächen bis zur vollständigen Glätte und Planebenheit mit geeignetem
Spachtelmaterial, inkl. vollflächigem Verschleifen,
geeignet für anschließenden bauseitigen Farbanstrich.

Für die Oberflächen der GK-Decken gelten die erhöhten
Anforderungen für Ebenheitstoleranzen gem. DIN 18 202,
Tab. 3, Zeile 7.

Oberfläche: malerfertig verspachtelt in der Qualitätsstufe 3 nach
Merkblatt Nr.2 der Industriegruppe Gipsplatten im
Bundesverband der Gips- und Gipsbauplattenind.

Untergrund: GK- Plattenmaterial
Teilflächen nach Angabe des Bauherrn
Menge: 200,000 m2

**3.2.5 Wandanschluss mit Schattenfuge**
Herstellung der Wandanschlüsse der vorbeschriebenen GK-Decken mit Schattenfuge, als schwarz
hinterlegte Fuge,
Ausführung inkl. erf. Unterkonstruktion aus UD-Profilen
(28x28x6) (Sichtseite gestrichen)

Fugenbreite: b = 20 mm

GK-Decken an angrenzende Wände

inkl. Kantenschutzprofilen, aller Spachtelarbeiten und
Befestigungsmaterial.
Menge: 293,700 m

**3.2.6 Lochausschnitte, bis 10cm, Zulage**
kreisrunde Lochausschnitte in Abhangdecke
Durchmesser bis 10cm, als Zulage
Menge: 10,000 St

**3.2.7 Deckenausschnitte ca. 10 bis 20 cm, rund**
Deckenausschnitte von Durchmesser 10 bis 20 cm, rund, in den vorbeschriebenen Decken- und Abkofferungs-Systemen herstellen,
inkl. erf. Auswechselungen, Verstärkungen etc.,
für Einbauleuchten, Lautspecher, Drallauslässe.

Arbeiten in Abstimmung mit Haustechnikplaner.
Menge: 20,000 St

**3.2.8 Deckenausschnitte ca. 20 bis 40 cm, rund**
wie zuvor, jedoch:

Durchmesser: 20 bis 40 cm
Menge: 20,000 St

**3.2.9 Dehnungsfugen, Zulage**
Gipsplattenstreifen mit Fugenfüller, einseitig kleben, d= 15mm, als Zulage zur Decke

Annahme: bei Längen > 20m
Menge: 10,000 m

**3.2.10 Revisionsklappe 30/30 cm, Lochdecke**
Revisionsklappe
Abmessung: 30 x 30 cm
Dicke Beplankung: 12,5 mm
Einbaubereich: GK-Decke gelocht

Aluminiumrahmen mit Druckverschluss und Fangvorrichtung,
Füllung der Klappe mit  Akustikdesignplatten,
als Standarausführung ohne Brandschutzanforderungen,
liefern und fachgerecht montieren inkl. Spachtelung.
Menge: 10,000 St

**3.2.11 Revisionsklappe 40/40 cm, Lochdecke**
wie zuvor, jedoch:

Abmessung:  40 x 40 cm
Menge: 10,000 St

**3.2.12 Revisionsklappe 60/60 cm, Lochdecke**
wie zuvor, jedoch:

Abmessung:  60 x  60 cm
Menge: 15,000 St

### Titel 5 Dokumentation

**5.1 Dokumentation**
*** Pauschalposition
Dokumentation Entsorgungsnachweise,
von Fabrikaten und technischen
Informationen der eingebauten Materialien und Bauteile
durch Zusammenstellung von:

1. Auflistung aller eingebauter Materialien, Produkte,
2. Bau-Elemente
3. Lieferscheine
4. Datenblätter
5. Pflege- und Gebrauchsanweisungen. Für
sicherheitstechnische Einrichtungen (wie Maßnahmen des
Brandschutz oder tragende Bauteile):
6. Zusammenstellung der entsprechenden
Materialgütenachweise,
7. Abnahmeprüfzeugnisse (gem. DIN EN),
8. Zulassungen im Einzelfall,
9. Allgemeine Bauaufsichtlichtliche Zulassung,
10.Errichterbescheinigung,
11.Übereinstimmungserklärung
12. Fachunternehmererklräung
13. Prüf- und Abnahmeprotokoll

Die Planungsunterlagen der erstellten Werkplanungen und
geführter statischer Nachweise sind als
Gleichstellungsexemplar beizulegen.

Zu liefern

- 1 Satz Papierunterlagen in A4 - Ordnern / Heftern
- 4 Satz PDF-Dateien auf Datenträger / per Email zu
liefern mit der Endabnahme an den AG.

Gliederung ist gemäß der Vorgaben des AG zu
erstellen.
Menge: 1,000 psch

### Titel 6 Stundenlohnarbeiten

*Hinweis: ZUSÄTZLICHE VORBEMERKUNGEN FÜR STUNDENLOHNARBEITEN*
Diese Vorbemerkungen gelten einheitlich für alle dieser Ordnungszahl zugehörigen und untergeordneten Leistungen. Sich hieraus ergebende Leistungen sind ohne weitere Erwähnung Leistungsbestandteil. Der  Verrechnungssatz für die jeweilige Arbeitskraft umfasst sämtliche Aufwendungen  wie Tariflohn bzw. tatsächlich gezahlter Lohn, Entgelt für übliche Wegezeiten, Lohnnebenkosten (z. B. Auslösung, Fahrgeld, Personaltransportkosten, Verpflegungszuschuss, Übernachtungskosten), Aufsichtspersonal, Sozialaufwand (Arbeitgeberanteil), Gemeinkosten der Baustelle, allgemeine Geschäftskosten, vermögensbildende Maßnahmen, Vorhaltekosten für Werkzeug und Kleingeräte, Wagnis und Gewinn etc. Nachfolgende Positionen beziehen sich auf erforderliche Arbeiten, die nicht im Leistungsverzeichnis erfasst sind und gegen Nachweis zur Ausführung kommen.

Die Verrechnungssätze sind unter Beachtung der preisrechtlichen Vorschriften zu ermitteln und sollen enthalten:
1. Zuschläge für Lohn- u. Gehaltskosten einschließlich Wagnis u. Gewinn,
2. Lohn- u. Gehaltsnebenkosten,
3. Auslösungen, Wegegelder, Fahrentschädigungen, jedoch keine Zuschläge für Nacht-, Sonn- u. Feiertagsarbeiten.

Abgerechnet werden nur die an der Baustelle tatsächlich geleisteten Arbeitsstunden. Stundenlohnarbeiten dürfen nur ausgeführt werden, wenn sie von der Objektüberwachung des AGs vorher angeordnet wurden. Nicht angeordnete Stundenlohnarbeiten werden grundsätzlich nicht vergütet. Die Stundenlohnnachweise sind wöchentlich von der Objektüberwachung durch Unterschrift anerkennen zu lassen. Befugt zur Unterschrift ist nur die Objektüberwachung oder durch sie berechtigte Personen. Nicht durch Unterschrift anerkannte Stundenlohnzettel werden nicht vergütet.

**6.1 Stundenlohnarbeiten durch Projektleiter / -in**
*** Bedarfsposition ohne GB
Menge: 1,000 h

**6.2 Stundenlohnarbeiten durch Polier / Meister/in**
*** Bedarfsposition ohne GB
Menge: 1,000 h

**6.3 Stundenlohnarbeiten durch Facharbeiter/in**
*** Bedarfsposition ohne GB
Menge: 1,000 h
